# IHK-Campus Bayreuth, Neubau
Angebotsaufforderung (GAEB DA XML 3.3, DA83)
Projekt: IHK Neubau
Währung: EUR
Erstellt mit: CaliforniaX by G&W Software AG, CaliforniaX V25.1.01, 28.01.2026

## BAUBESCHREIBUNG
Neubau IHK-Campus Bayreuth

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
  Grundlagen

Die Industrie- und Handelskammer für Oberfranken Bayreuth beabsichtigt einen Neubau einer überbetrieblichen Bildungsstätte („IHK-Campus Bayreuth“) zu errichten. Die Förderung der beruflichen Weiterbildung in der Wirtschaft und Maßnahmen zur Verbesserung der Fachkräfteversorgung in Oberfranken stellen eine Kernaufgabe der IHK für Oberfranken Bayreuth dar. Kleine und mittlere Unternehmen (KMU) sind auf qualifizierte, innovations- und zukunftsorientierte Fachkräfte angewiesen, um kontinuierliche Wachstumsprozesse umsetzen zu können. Dafür müssen flächendeckend hochmoderne Berufsbildungszentren vorhanden sein, die berufliche Aus- und Weiterbildung auf dem aktuellen technologischen und pädagogischen Stand ermöglichen. Ziel ist es, die Aus- und Weiterbildung auf ein technisch und organisatorisch verbessertes Niveau zu heben, damit die Mitarbeitenden dauerhaft Schritt mit den geänderten Anforderungen an das Fachpersonal in der Wirtschaft halten können.

Das neue Gebäude wird multifunktionale Anforderungen im Bereich der Beruflichen Aus- und Weiterbildung (IHK-Lehrbetrieb, IHK-Prüfbetrieb und bildungspolitische Formate) erfüllen. Insbesondere sind die Nutzungen als Kammersaal der IHK zusammen mit den neuen Seminarräumen mit variablen Raumkonzepten für viele unterschiedliche Veranstaltungsgrößen- und Lehrformate geeignet. Der Neubau soll den aktuellen Erfordernissen an eine moderne berufliche Aus- und Weiterbildung gerecht werden. Dazu gehört ein Höchstmaß an Flexibilität in der Raumaufteilung und technischen Ausstattung für die Lehre sowie uneingeschränkte Barrierefreiheit. Haustechnik, Energieversorgung und Ausstattung werden hinsichtlich Nachhaltigkeit auf dem Stand der Technik sein.

Es ist geplant, dass dieses Projekt "Neubau IHK-Campus Bayreuth" vom Freistaat Bayern und der Europäischen Union aus dem Europäischen Fonds für regionale Entwicklung (EFRE 2021 bis 2027) gefördert wird. Ein entsprechender Förderantrag wurde gestellt.

Entwurf
Die Lage des Neubaus befindet sich mit Zugang von der Friedrich-von-Schiller-Straße am Ort des ehemaligen Kammersaals zwischen dem Bildungszentrum Haus A und dem abgebrochenen Bildungszentrum Haus B. In seiner Form nimmt das eigenständige Gebäude Bezug zur Formensprache des gesamten IHK-Ensembles auf. Der funktionale, kubische Baukörper tritt neu an die Stelle der ehemaligen „Baulücke“ südlich des Kammersaals und gliedert sich durch Vor- und Rücksprünge und bewusst gewählte Proportionen. Das „Fenster“ zur Straße symbolisiert Offenheit und Transparenz, zeitgemäßes und modernes Lernen - die Orientierung zur öffentlichen Straße kommt der innovativen Architektursprache und dem Baukörper zugute.
Im Untergeschoss befinden sich der Servicebereich sowie Technik- und Lagerräume.
Die Saalebene ist auf der Höhe des ehemaligen Kammersaals geplant. Dadurch ist es möglich, die bestehenden Erschließungsstrukturen von IHK-Hauptgebäude und Bildungszentrum Haus A barrierefrei anzubinden. Der große Saal - für bis zu 300 Personen in Reihenbestuhlung nutzbar - ist mit flexiblen, raumteilenden Trennwänden mit zwei Seminarräumen - jeweils für 24 Plätze an Tischen - zusammenschließbar. Der Raum kann auf die doppelte Fläche vergrößert werden. Zwei weitere Seminarräume mit jeweils ca. 24 Plätzen können ebenfalls untereinander zusammengeschlossen werden. Seitlich, im Westen befinden sich Nebenräume mit direktem Zugang zu den Veranstaltungsräumen. Die Anlieferung erfolgt über eine eigene Treppe und Technikaufzug aus dem darunterliegenden Technikgeschoss.
Für die Hallentechnik, Lüftung und Heizung wurde auf dem Dach eine Lüftungs- und Heizzentrale oberhalb des Flurs und der beiden nördlich gelegenen Seminarräume vorgesehen, von der die Lüftung der einzelnen Räume erfolgt.
Die besondere Herausforderung für den Entwurf besteht in dem Erhalt und der statischen Berücksichtigung der Technikräume und der Tiefgarage in Ebene -2 sowie der Anbindung der Bestandsgebäude IHK Haupthaus und Bildungszentrum Haus A.
Das Gebäude ist als leichte Konstruktion geplant. Bis auf den Sockel - dieser ist aus Brandschutzgründen in Stahlbetonbauweise vorgesehen - wird das Gebäude aus Stahl, Holz und Glas errichtet. Die tragende Stahlkonstruktion mit den die Säle überspannenden Stahlfachwerkträgern ist mit Stahltrapezblechen eingedeckt - mit optimierter Wärmedämmung - begrüntem Flachdachaufbau und Photovoltaik überdeckt.
Die Stahlfachwerke sind gleichzeitig für die Technik bzw. die Lüftungsleitungen vorgesehen. Die Außenwände werden in Holzrahmenbauweise mit Mineralfaserdämmung errichtet; dies reduziert den CO2- Verbrauch in der Bauphase des Gebäudes. Die Außenhaut wird als hinterlüftete, langlebige Plattenverkleidung vorgeschlagen.

  Baugrundstück
  Das Grundstück liegt in unmittelbarer Nähe zum Hauptbahnhof Bayreuth.

  Gelände

Das Grundstück befindet sich in Bayreuth in der Bahnhofstraße - Friedrich-von- Schiller-Straße.

Baugrund

Der Neubau entsteht an Stelle des abgebrochenen Kammersaals und der Tiefgarage.
Eine Baugrunduntersuchung liegt vor.

  Erschließung

  Das Grundstück ist bereits erschlossen.
Der Zugang und die Zufahrt zum IHK-Campus erfolgt über die südlich gelegene
Friedrich-von-Schiller-Straße.

## Lageplan
LAGEPLAN
______________________________________________________________________________

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
## Vorgehängte Fassade
Datum: 28.01.2026

*Hinweis: 10.1 - BAUWESENVERSICHERUNG*
10.1 - BAUWESENVERSICHERUNG

Der Betrag für die Bauwesenversicherung wird anteilig auf alle AN verrechnet und beträgt 0,2 Prozent der Nettoabrechnungssumme einschl. Stundenlohnarbeiten, Lohnerhöhungen usw. und wird bei der Schlussrechnung einbehalten. Die Selbstbeteiligung den AN beträgt je Schadensfall 1.000,- EUR.

*Hinweis: 10.2 - BAUSTROM UND BAUWASSER*
10.2 - BAUSTROM UND BAUWASSER

________________________________________________________________

Für den Verbrauch von Baustrom und Bauwasser während der gesamten Bauzeit, werden die tabellarisch erfassten Prozentsätze gewerksweise von der jeweiligen Schlussabrechnungssumme abgezogen.

Baustrom und Bauwasser werden vom Rohbauunternehmer allen anderen am Bau tätigen Firmen zur Verfügung gestellt. Die Verbrauchskosten lt. Tabelle werden über den Auftraggeber abgerechnet.

GEWERK  BAUSTROM +  BAUWASSER
______________________________________________________________

1.  Rohbau  selbst  2.  Tiefbau  0,30 %  3.  Außenanlagen  0,20 %  4.  Zimmer-/Holzbauarb.  0,30 %  5.  Dachdecker  0,35 %  6.  Abdichtung (Flachd.)  0,20 %  7.  Flaschner  0,35 %  8.  Sanitär  0,40 %  9.  Heizung  0,35 %  10.  Elektro  0,45 %  11.  Außenputz  0,40 %  12.  Innenputz  0,40 %  13.  Vorgeh. Fassade  0,35 %  14.  Fliesen  0,40 %  15.  Sonnenschutz  0,30 %  16.  Estrich  0,20 %  17.  Naturstein  0,30 %  18.  Akustikwände  0,35 %  19.  Türen  0,35 %  20.  Schlosser+Stahlbau  0,30 %  21.  Maler  0,20 %  22.  Bodenbelag  0,25 %  23.  Trockenbauarbeiten  0,30 %  24.  Einrichtung  0,40 %  25.  Gerüst  0,10 %  ________________________________________________________________

### 1 VORGEHÄNGTE HINTERLÜFTETE FASSADE

**1.10 STATISCHE BERECHNUNG**
STATISCHE BERECHNUNG

Erstellen der statischen Berechnung und der Fassadenfachplanung für die gesamte Fassadenbekleidung in prüffähiger Form.

Einschließlich aller erforderlichen Dübelsetzpläne und Ausführungszeichnungen.

Die Zeichnungen sind rechtzeitig in 3-facher Ausführung dem Auftraggeber zur Genehmigung vorzulegen.
Menge: 1,000 psch

**1.20 WERKSTATT- UND MONTAGEPLANUNG**
WERKSTATT- UND MONTAGEPLANUNG

Werkstatt- und Montageplanung für die gesamten Fassadenbekleidungen incl. aller Anschlüsse und Übergänge. Montageplan nach gestalterischer Vorgabe der Architektenpläne.

-  Freigabe der Pläne durch den Architekten
-  2x Vorlage als Papierausdruck
-  Vorlage als Pdf-Datei
-  Einmessen der Höhen-Achsen, Ausgangspunkte sind die Meterrisse pro
  Geschoss
-  Berechnungsnachweis Wärmeschutz entsprechend der gewählten
  Unterkonstruktion, thermischer Trennung etc. mit Nachweis des geforderten
  U-Wertes.
Menge: 1,000 psch

**1.30 ALU-UNTERKONSTRUKTION 2-LAGIG T-PROFIL AUF HUTPROFIL**
ALU-UNTERKONSTRUKTION 2-LAGIG T-PROFIL AUF HUTPROFIL

Lieferung und fachgerechte Montage einer Aluminium-Unterkonstruktion nach statischer Berechnung, justierbar und zwängungsfrei, bestehend aus horizontalen Hutprofilen, welche nach statischen Erfordernissen am Ständerwerk der Holzrahmenkonstruktion mit bauaufsichtlich zugelassenen / bewerteten Schrauben befestigt werden.
Auf dieser horizontalen Grundkonstruktion werden die vertikalen Tragprofile (T-Profile) montiert, welche nach den statischen Anforderungen und dem Paneelraster anzuordnen sind. Die Befestigung an den Horizontalprofilen erfolgt unter berücksichtigung von Fest- und Gleitpunkten mit bauaufsichtlich zugelassenen Wandhaltern und Nieten oder Schrauben. Auf einen ausreichenden vertikalen Hinterlüftungsquerschnitt ist zu achten. Die Ausführungsqualität der Profile muss den Anforderungen der "Allgemeinen Bauartgenehmigung" des Bekleidungsherstellers entsprechen.

Die Unterkonstruktion ist für eine hinterlüftete Bekleidung mit Fassadenpaneelen aus Faserzement flucht- und lotrecht auszurichten.

Tiefe: ca. 125 mm
(von Außenkante Wand bis Außenkante Fassadenbekleidung)

Achsabstand der vertikalen Tragprofile: ca. 60 cm

Die Ansichtsbreite der vertikalen Tragprofile (T-Profil) muss den Vorgaben des Plattenherstellers für den Plattenstoß entsprechen.

Die Oberfläche der Profile im sichtbaren Fugenbereich muss UV-beständig schwarz beschichtet sein.

Ausbildung im Randbereich zur Aufnahme erhöhter Windsoglast DIN 1055-4, Verstärkung der Unterkonstruktion aus Aluminiumprofilen.

Im Bereich von Sonderplatten, bei Versprüngen in der Tiefe, bei Ecken, Stützen sowie bei Fensterstürzen und -brüstungen ist die Unterkonstruktion entsprechend auszuwechseln bzw. anzupassen.

Falls erforderlich sind Auszugsversuche vorzunehmen.

Bei allen Ausführungen sind die Montagerichtlinien des Hersteller zu beachten.

Einschließlich aller Nebenarbeiten.

Angebotenes Fabrikat der Unterkonstruktion: '........................................'
Menge: 582,000 m2

**1.40 ALU-UNTERKONSTRUKTION - AN BETONWÄNDEN**
ALU-UNTERKONSTRUKTION - AN BETONWÄNDEN

Lieferung und fachgerechte Montage einer Aluminium-Unterkonstruktion nach statischer Berechnung, justierbar und zwängungsfrei, bestehend aus Wandhaltern und vertikalen Tragprofilen. Die Tragprofile sind nach den statischen Anforderungen und dem Paneelraster anzuordnen. Die Befestigung erfolgt unter Berücksichtigung von Fest- und Gleitpunkten mit bauaufsichtlich zugelassenen Befestigungsmitteln. Auf einen ausreichenden vertikalen Hinterlüftungsquerschnitt ist zu achten. Die Ausführungsqualität der Profile muss den Anforderungen der "Allgemeinen Bauartgenehmigung" des Bekleidungsherstellers entsprechen. Zwischen den Wandhaltern und der Stahlbetonwand ist eine thermische Entkoppelung aus 10 mm starken Kunststoffdämmprofilen einzubauen
(Wärmeleitfähigkeit ≤ 0,1 W/(mK), B1 nach DIN 4102) .

Die Unterkonstruktion ist für eine hinterlüftete Bekleidung mit Fassadenpaneelen aus Faserzement flucht- und lotrecht auszurichten.

Tiefe: ca. 290 mm
(von Außenkante Wand bis Außenkante Fassadenbekleidung)

Achsabstand der vertikalen Tragprofile: ca. 60 cm

Die Ansichtsbreite der vertikalen Tragprofile (T-Profil) muss den Vorgaben des Plattenherstellers für den Plattenstoß entsprechen.

Die Oberfläche der Profile im sichtbaren Fugenbereich muss UV-beständig schwarz beschichtet sein.

Ausbildung im Randbereich zur Aufnahme erhöhter Windsoglast DIN 1055-4, Verstärkung der Unterkonstruktion aus Aluminiumprofilen.

Im Bereich von Sonderplatten, bei Versprüngen in der Tiefe, bei Ecken, Stützen sowie bei Fensterstürzen und -brüstungen ist die Unterkonstruktion entsprechend auszuwechseln bzw. anzupassen.

Falls erforderlich sind Auszugsversuche vorzunehmen.

Bei allen Ausführungen sind die Montagerichtlinien des Hersteller zu beachten.

Einschließlich aller Nebenarbeiten.

Angebotenes Fabrikat der Unterkonstruktion: ........................................

Angebotenes Fabrikat der Kunststoffdämmprofile der thermischen

Entkoppelung: '........................................'
Menge: 135,000 m2

**1.50 ALU-UNTERKONSTRUKTION - AN BETONDECKEN**
ALU-UNTERKONSTRUKTION - AN BETONDECKEN

Lieferung und fachgerechte Montage einer Aluminium-Unterkonstruktion nach statischer Berechnung, justierbar und zwängungsfrei, bestehend aus Deckenhaltern und horizontalen Tragprofilen. Die Tragprofile sind nach den statischen Anforderungen und dem Paneelraster anzuordnen. Die Befestigung erfolgt unter Berücksichtigung von Fest- und Gleitpunkten mit bauaufsichtlich zugelassenen Befestigungsmitteln. Auf einen ausreichenden Hinterlüftungsquerschnitt ist zu achten. Die Ausführungsqualität der Profile muss den Anforderungen der "Allgemeinen Bauartgenehmigung" des Bekleidungsherstellers entsprechen. Zwischen den Haltern und der Stahlbetondecke ist eine thermische Entkoppelung aus 10 mm starken Kunststoffdämmprofilen einzubauen
(Wärmeleitfähigkeit ≤ 0,1 W/(mK), B1 nach DIN 4102) .

Die Unterkonstruktion ist für eine hinterlüftete Bekleidung mit Fassadenpaneelen aus Faserzement flucht- und lotrecht auszurichten.

Abhänghöhe: ca. 250 mm
(von Unterkante Stahlbetondecke bis Unterkante Fassadenbekleidung)

Abstand der Unterkonstruktion für eine Bekleidung mit grossformatigen Platten mit Kreuzfuge.

Die Ansichtsbreite der vertikalen Tragprofile (T-Profil) muss den Vorgaben des Plattenherstellers für den Plattenstoß entsprechen.

Die Oberfläche der Profile im sichtbaren Fugenbereich muss UV-beständig schwarz beschichtet sein.

Ausbildung im Randbereich zur Aufnahme erhöhter Windsoglast DIN 1055-4, Verstärkung der Unterkonstruktion aus Aluminiumprofilen.

Im Bereich von Sonderplatten, bei Versprüngen, bei Ecken usw. ist die Unterkonstruktion entsprechend auszuwechseln bzw. anzupassen.

Falls erforderlich sind Auszugsversuche vorzunehmen.

Bei allen Ausführungen sind die Montagerichtlinien des Hersteller zu beachten.

Einschließlich aller Nebenarbeiten.

Angebotenes Fabrikat der Unterkonstruktion: ........................................

Angebotenes Fabrikat der Kunststoffdämmprofile der thermischen

Entkoppelung: '........................................'
Menge: 248,000 m2

**1.60 ALU-UNTERKONSTRUKTION - AN BETONWÄNDEN - INNEN**
ALU-UNTERKONSTRUKTION - AN BETONWÄNDEN - INNEN

Lieferung und fachgerechte Montage einer Aluminium-Unterkonstruktion nach statischer Berechnung, justierbar und zwängungsfrei, bestehend aus Wandhaltern und vertikalen Tragprofilen. Die Tragprofile sind nach den statischen Anforderungen und dem Paneelraster anzuordnen. Die Befestigung erfolgt unter Berücksichtigung von Fest- und Gleitpunkten mit bauaufsichtlich zugelassenen Befestigungsmitteln. Die Ausführungsqualität der Profile muss den Anforderungen der "Allgemeinen Bauartgenehmigung" des Bekleidungsherstellers entsprechen.
Die Unterkonstruktion ist für eine Bekleidung mit Fassadenpaneelen aus Faserzement flucht- und lotrecht auszurichten.

Ausführung im Innenbereich. Daher keine Dämmung und keine thermische
Entkoppelung der Tragkonstruktion erforderlich.

Tiefe: ca. 290 mm
(von Außenkante Wand bis Außenkante Fassadenbekleidung)

Achsabstand der vertikalen Tragprofile: ca. 60 cm

Die Ansichtsbreite der vertikalen Tragprofile (T-Profil) muss den Vorgaben des Plattenherstellers für den Plattenstoß entsprechen.

Die Oberfläche der Profile im sichtbaren Fugenbereich muss UV-beständig schwarz beschichtet sein.

Im Bereich von Sonderplatten, bei Versprüngen in der Tiefe, bei Ecken, Stützen sowie bei Fensterstürzen und -brüstungen ist die Unterkonstruktion entsprechend auszuwechseln bzw. anzupassen.

Falls erforderlich sind Auszugsversuche vorzunehmen.

Bei allen Ausführungen sind die Montagerichtlinien des Hersteller zu beachten.

Einschließlich aller Nebenarbeiten.

Angebotenes Fabrikat der Unterkonstruktion: ........................................
Menge: 50,000 m2

**1.70 WÄRMEDÄMMUNG AUS MINERALWOLLE - WLG 035 - 60 mm**
WÄRMEDÄMMUNG AUS MINERALWOLLE - WLG 035 - 60 mm

Lieferung und fachgerechte Verlegung von Wärmedämmung aus Mineralwolle unter Beachtung der EnEV, der DIN 4108, der VOB Teil C (ATV „Vorgehängte hinterlüftete Fassade“ - DIN 18351 und  ATV „Außenwandbekleidungen, hinterlüftet“ - DIN 18516-1), wie folgt herstellen:

Mit RAL-Gütezeichen der Gütegemeinschaft Mineralwolle e. V., gesundheitlich unbedenklich nach der Gefahrstoffverordnung und freigezeichnet nach EU-Richtlinie 97/69 Nota Q, einseitig mit schwarzem Glasvlies kaschiert.
Bemessungswert der Wärmeleitfähigkeit λR = 0,035 W/mK sowie Grenzabmaße für die Dicken T 3 und langzeitige Wasseraufnahme WL(P) nach DIN EN 13162.

Anwendungsgebiet WAB nach DIN V 4108-10, nichtbrennbar, Euroklasse A1 nach DIN EN 13501, Schmelzpunkt > 1000° C,

Dicke: 60 mm, mit der Vlieskaschierung nach außen verlegen.

Die Verlegung und Befestigung hat gemäß Montagevorschriften des Herstellers zu erfolgen.

Die Platten müssen steif sein und sich in Materialdicke und -abmessung nicht verändern. Die Platten sind dicht zu stoßen und an Durchdringungen, wie z. B. Teilen der Unterkonstruktion, sowie an Anschlussprofilen dicht anzuarbeiten.

Angebotenes Fabrikat: '........................................'
Menge: 582,000 m2

**1.80 WÄRMEDÄMMUNG AUS MINERALWOLLE - WLG 035 - 180 mm**
WÄRMEDÄMMUNG AUS MINERALWOLLE - WLG 035 - 180 mm

Ausführung wie in Position 1.70 beschrieben, jedoch:

Dämmstoffdicke: 180 mm
Menge: 135,000 m2

**1.90 WÄRMEDÄMMUNG AUS MINERALWOLLE - WLG 035 - 180 mm - DECKE**
WÄRMEDÄMMUNG AUS MINERALWOLLE - WLG 035 - 180 mm - DECKE

Ausführung wie in Position 1.70 beschrieben, jedoch Verlegung von unten an
der Stahlbetondecke:

Dämmstoffdicke: 180 mm
Menge: 248,000 m2

**1.100 FASSADENTAFELN - GENIETET - WAND**
FASSADENTAFELN - GENIETET - WAND

Lieferung und Montage von EQUITONE [natura] PRO Fassadentafeln 8 mm auf vorbeschriebener Metall-Unterkonstruktion, in Zuschnitten nach örtlichem Aufmaß gemäß Montageplanung (siehe gesonderte Position). Die Tafelkanten sind vorder- und rückseitig leicht zu brechen und erhalten eine transparente Luko-Kantenimprägnierung.

Vorgesehener Farbton:  Helle Platten:  NU 211 - Grau
  Dunkle Platten:  NU 074 - Schwarz
Jeweils aus der Farbkollektion der Etex Germany Exteriors GmbH.

Die Fassadentafeln sind mit dem Spezialbohrer für Faserzement Ø 9,5 mm, die Tragprofile mit der Bohrlehre 4,1 mm vorzubohren. Pro Tafel sind zwei Festpunkte mit Festpunkthülse 08 vorzusehen. Zum Befestigen sind farbige EQUITONE-Fassadenniete 4x18-K15 nach Einbauvorschrift zu verwenden. Die Nieten werden mit der EQUITONE Nietsetzlehre gesetzt und müssen zentrisch im Bohrloch sitzen. Befestigen der Tafeln unter Spannung ist unzulässig.

Offene Fugen sind in einer Breite von 8 mm - 12 mm, empfohlen 10 mm, auszuführen. Auf eine ausreichende Hinterlüftung ist zu achten (DIN 18516-1). Leibungen und Stürze werden gesondert abgerechnet.

Bei allen Ausführungen sind die Montagerichtlinien des Hersteller zu beachten.

Fassadentafel-Einteilung als unregelmäßige Bänderung / wilder Verband.

Höhe der Bänderung: von ca. 45 bis 120 cm
Blattenbreiten: ca. 120 cm / 180 cm / 240 cm / 300 cm
Siehe Ansichtspläne in der Anlage.

Oder gleichwertiges Fabrikat.

Angebotenes Fabrikat: '........................................'
Menge: 767,000 m2

**1.110 FASSADENTAFELN - GENIETET - DECKE**
FASSADENTAFELN - GENIETET - DECKE

Ausführung wie in Position 1.100 beschrieben, jedoch Verlegung von
unten an der Stahlbetondecke.

Platteneinteilung: möglichst grossformatige Platten mit Kreuzfugen.
Menge: 248,000 m2

**1.120 FASSADENBEKLEIDUNG AUF KLEINFLÄCHEN**
FASSADENBEKLEIDUNG AUF KLEINFLÄCHEN

Zulage zur vorbeschriebenen Fassadenbekleidung an den Wänden und den
Decken für die Ausführung der Fassadenbekleidung, einschl. der Unterkonstruktion, an Kleinflächen (Stützen, Lisenen, Attiken, usw.) unter 500 mm
Breite oder Höhe, sonst wie vor beschrieben.

Dies Zulage gilt für den kompletten Wandaufbau (Unterkonstruktion, Wärmedämmung, Bekleidung, Eckausbildungen usw.).
Menge: 15,000 m2

**1.130 STURZBEKLEIDUNG BEI VERSPRUNG AUSSENWAND - DETAIL DA 02**
STURZBEKLEIDUNG BEI VERSPRUNG AUSSENWAND - DETAIL DA 02

Sturzbekleidung wie in der vorheriger Position "Fassadentagel - genietet - Wand" in vollem Wortlaut beschrieben, jedoch als waagrechte Sturzbekleidung. Abhanghöhe ca. 40 cm.

Fassadenplatten wie vor beschrieben.

Leibungstiefe:  ca. 24 cm

Abhanghöhe:  ca. 40 cm

Die erforderliche Unterkonstruktion und sämtliche Befestigungsmittel sind
einzukalkulieren.

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Menge: 16,000 m

**1.140 STURZBEKLEIDUNG SCHRÄGE AUSLAUFEND**
STURZBEKLEIDUNG SCHRÄGE AUSLAUFEND

Zulage zur Sturzbekleidung der Position 1.130 für das Abschrägen der Sturzbekleidung (bei Achse 1 / A-B - ist der Sturz schräg verlaufend).
Hier reduziert sich die Leibungstiefe von ca. 24 cm auf 0 cm.

Länge der Abschrägung: ca. 163,5 cm

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Menge: 1,000 St

**1.150 FASSADENDURCHDRINGUNGEN - RECHTECKIG - 260 / 120 mm**
FASSADENDURCHDRINGUNGEN - RECHTECKIG - 260 / 120 mm

Zulage für das Herstellen von Aussparungen in der Fassadenbekleidung
bis ca. 270 / 130 mm. Die Schnittkanten sind mit einer transparenten
Kantenimprägnierung zu versehen. Die Durchdringungen müssen umlaufend mindestens 5 mm größer sein als das durchdringende Bauteil.

Aussparung für die Wasserspeier der Notabläufe des Flachdachs.
Abmessung der Wasserspeier: ca. 260 / 120 mm.

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Menge: 7,000 St

**1.160 ECKAUSBILDUNG - AUSSENECKEN**
ECKAUSBILDUNG - AUSSENECKEN

Herstellen der Aussenecken durch Hinterlegung mit einem Winkelprofil. An einem Winkelschenkel wird die Fassadenplatte mit einem Festpunkt an dem anderen mit einem Gleitpunkt befestigt. Die Dämmung muss im Eckbereich eine vertikale Windsperre bilden.

Auf eine zwängungsfreie Montage ist zu achten!

Diese Eckausbildung wird an allen Fassadenaussenecken ausgeführt.

Bei allen Ausführungen sind die Montagerichtlinien des Hersteller zu beachten.

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Menge: 187,000 m

**1.170 FASSADENBEKLEIDUNG AN WANDSTIRNSEITE**
FASSADENBEKLEIDUNG AN WANDSTIRNSEITE

Fassadenbekleidung an der Stirnseite der Stahlbetonwand montieren.
In diesem Bereich ist eine Dämmplatte mit Dämmstoffdicke 140 mm einzubauen und die Tiefe der Unterkonstruktion in diesem Bereich beträgt ca. 200 mm (von Außenkante Wand bis Außenkante Fassadenbekleidung).

Materialien wie in den vorbeschriebenen Position beschrieben.

Wanddicke: bis ca. 300 mm

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Menge: 9,000 m

**1.180 FASSADENBEKLEIDUNG AN DECKENSTIRNSEITE**
FASSADENBEKLEIDUNG AN DECKENSTIRNSEITE

Ausführung wie in Position 1.170 beschrieben, jedoch Ausführung horizontal an der Deckenstirnseite. Abmessungen wie vor.
Menge: 16,000 m

**1.190 LEIBUNG - PFOSTEN-RIEGEL-FASSADE - 60 cm**
LEIBUNG - PFOSTEN-RIEGEL-FASSADE - 60 cm

Fassadenbekleidung im Bereich der Leibung der Pfosten-Riegel-Fassade
montieren. In diesem Bereich ist eine Dämmplatte mit Dämmstoffdicke 180 mm einzubauen und die Tiefe der Unterkonstruktion in diesem Bereich beträgt ca. 300 mm (von Außenkante Wand bis Außenkante Fassadenbekleidung).

Materialien wie in den vorbeschriebenen Position beschrieben.

Leibungstiefe: bis ca. 600 mm

Die Leibungstafeln werden in ein am Fensterrahmen (Alu-Fenster) zu befestigendes, im Farbton des Fensters beschichtetes Alu-U-Profil eingeschoben.

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Menge: 7,000 m

**1.200 LEIBUNG - PFOSTEN-RIEGEL-FASSADE - 50 cm**
LEIBUNG - PFOSTEN-RIEGEL-FASSADE - 50 cm

Fassadenbekleidung im Bereich der Leibung der Pfosten-Riegel-Fassade
montieren. In diesem Bereich ist eine Dämmplatte mit Dämmstoffdicke 100 mm einzubauen und die Tiefe der Unterkonstruktion in diesem Bereich beträgt ca. 140 mm (von Außenkante Wand bis Außenkante Fassadenbekleidung).

Materialien wie in den vorbeschriebenen Position beschrieben.

Leibungstiefe: bis ca. 500 mm

Die Leibungstafeln werden in ein am Fensterrahmen (Alu-Fenster) zu befestigendes, im Farbton des Fensters beschichtetes Alu-U-Profil eingeschoben.

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Menge: 7,000 m

**1.210 FENSTER- UND TÜRLEIBUNGEN - SEITLICH**
FENSTER- UND TÜRLEIBUNGEN - SEITLICH

Lieferung und Montage von Fassadentafeln für Fenster- und Türleibungen,
auf Metall-Unterkonstruktion, thermisch getrennt. Einschl. einer Leibungsdämmung mit Dämmstoffdicke 60 mm (Eigenschaften wie Fassadendämmung).

Zuschnittbreite ca. 250 mm
Tafeltyp und Farbton: wie Fassadentafel an der Fassade
Die Leibungstafeln werden in ein am Fensterrahmen (Alu-Fenster) zu befestigendes, im Farbton des Fensters beschichtetes Alu-U-Profil eingeschoben.
Menge: 61,000 m

**1.220 FENSTER- UND TÜRSTÜRZE OHNE JALOUSIEKASTEN**
FENSTER- UND TÜRSTÜRZE OHNE JALOUSIEKASTEN

Lieferung und Montage von Fassadentafeln für Fenster- und Türstürze, auf
Metall-Unterkonstruktion, thermisch getrennt. Einschl. einer Leibungsdämmung mit Dämmstoffdicke 60 mm (Eigenschaften wie Fassadendämmung).

Zuschnittbreite ca. 250 mm
Tafeltyp und Farbton: wie Fassadentafel an der Fassade
Die Sturzstreifen werden in ein am Fensterrahmen (Alu-Fenster) zu befestigendes, im Farbton des Fensters beschichtetes Alu-U-Profil eingeschoben.

Zwischen der Fassadentafel im Sturzbereich und der Aussenkante der Fassade ist ein 2x gekanteten Aluminiumlochblech d = 1,0 mm, pulverbeschichtet im
Farbton der Fassadentafel, dauerhaft witterungsbeständig, einzubauen. Auf eine Entkoppelung zur Metall-UK und einen ausreichenden Belüftungsquerschnitt von mindestens 50 cm²/m nach DIN 18516-1 ist zu achten.

Abwicklung des Lochblechs ca. 120 mm.

Die Unterkonstruktion der Fassadenplatten ist für die Montage des Alu-Profils
entsprechend anzupassen.

Einschließlich alle erforderlichen Befestigungsmittel.
Menge: 16,000 m

**1.230 FENSTER- UND TÜRSTÜRZE MIT JALOUSIEKASTEN**
FENSTER- UND TÜRSTÜRZE MIT JALOUSIEKASTEN

Lieferung und Montage eines 2x gekanteten Aluminiumlochblech d = 1,0 mm, pulverbeschichtet im Farbton der Fassadentafel, dauerhaft witterungsbeständig, zwischen Raffstoreblende und Fassadentafel der Fassadenbekleidung. Auf eine Entkoppelung zur Metall-UK und einen ausreichenden Belüftungsquerschnitt von mindestens 50 cm²/m nach DIN 18516-1 ist zu achten.
Einschl. einer Leibungsdämmung mit Dämmstoffdicke 60 mm (Eigenschaften wie Fassadendämmung).

Abwicklung ca. 120 mm.

Die Unterkonstruktion der Fassadenplatten ist für die Montage des Alu-Profils
entsprechend anzupassen.

Einschließlich alle erforderlichen Befestigungsmittel.
Menge: 28,000 m

**1.240 ANARBEITUNG JALOUSIEKASTEN**
ANARBEITUNG JALOUSIEKASTEN

Anarbeitung der Unterkonstruktion an die Jalouseikästen durch Ausklinkung aus der Metall-Unterkonstruktion einschl. Beachtung der statischen Erfordernisse.

Abrechnungsgrundlage: Länge der Jalousiekästen
Menge: 28,000 m

**1.250 AUSSCHNITTE FÜR FENSTERBANK**
AUSSCHNITTE FÜR FENSTERBANK

Bauseitige Ausschnitte aus der Fassadentafel für die Fensterbänke.
Einschl. Kantenbrechen und Kantenversiegelung. Die Montage hat
zwängungsfrei zu erfolgen.
Menge: 28,000 m

**1.260 AUSSCHNITTE FÜR BORDPROFILE DER FENSTERBANK**
AUSSCHNITTE FÜR BORDPROFILE DER FENSTERBANK

Bauseitige Ausschnitte aus der Fassadentafel für die seitlichen Aufkantungen (Bordprofile). Einschl. Kantenbrechen und Kantenversiegelung.
Die Montage hat zwängungsfrei zu erfolgen.
Menge: 20,000 St

**1.270 UNTERFÜTTERUNG FASSADENTEILFLÄCHEN BIS 0,25 m²**
UNTERFÜTTERUNG FASSADENTEILFLÄCHEN BIS 0,25 m²

Lieferung und fachgerechter Einbau von Unterkonstruktionen/Unterfütterungen unter die Außenverkleidung zur stabilen Befestigung von aufgeschraubten Bauteilen, wie zum Beispiel Windwächter für Sonnenschutz, Geländer Anschlüsse etc., nach Angabe des AG.

Größe der Unterfütterung bis 0,25 m².

Einschließlich aller erforderlichen Nebenarbeiten.
Menge: 20,000 St

**1.280 UNTERFÜTTERUNG FASSADENTEILFLÄCHEN BIS 0,50 m²**
UNTERFÜTTERUNG FASSADENTEILFLÄCHEN BIS 0,50 m²

Ausführung wie in Position 1.270 beschrieben, jedoch:

Größe der Unterfütterung bis 0,50 m².
Menge: 15,000 St

**1.290 INSEKTENSCHUTZGITTER**
INSEKTENSCHUTZGITTER

Lieferung und fachgerechte Montage von Aluminium-Lüftungsprofilen
für unteren und oberen Fassadenabschluss als Insektenschutzgitter,
d = 1,0 mm, 2-fach gekantet, farbig PVDF-beschichtet, im Farbton
der Fassadenbekleidung, Abwicklung ca. 120 mm.
Ein Zuluft Querschnitt von mind. 50 cm²/m ist einzuhalten.

Tiefe der Hinterlüftung mindestens 30 mm nach DIN 18516-1 und DIN 18351
bzw. nach Detailplanen.

Die Unterkonstruktion der Fassadenplatten ist für die Montage des Alu-Profils entsprechend anzupassen.

Einschließlich alle erforderlichen Befestigungsmittel.

Angebotenes Fabrikat: '........................................'
Menge: 172,000 m

**1.300 AUSSPARUNG FÜR IHK-LOGO IN DER FASSADENBEKLEIDUNG**
AUSSPARUNG FÜR IHK-LOGO IN DER FASSADENBEKLEIDUNG

Zulage für das Herstellen einer Aussparungen in der Fassadenbekleidung für das IHK-Logo. Die Aussparung muss umlaufend mindestens 5 mm größer sein als das IHK-Logo.

Abmessung des IHK-Logos: bis ca. 3,50 x 1,75 m

Die genauen Maße werden vor der Ausführung noch abgestimmt.

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Menge: 1,000 St

**1.310 FASSADENREINIGUNG**
FASSADENREINIGUNG

Fassadenreinigung nach der fertiggestellten Montage der kompletten
Fassadenverkleidung, aller Blechteile und Blechverkleidungen.
Die Reinigung umfasst das Entfernen von Verunreinigungen,
artfremder Rückstände, Staubfrei machen, an der gesamten
Fassade. Die Fassade ist bis zur Endabnahme des Gewerks vor
weitere Verunreinigungen oder Beschädigungen durch den
Auftragnehmer zu schützen.
Menge: 1,000 psch

### 2 STUNDENLOHNARBEITEN

*Hinweis: Stundenlohnarbeiten*
Verrechnungssätze für Löhne

Die Verrechnungssätze für die nachstehenden Lohn- und
Berufsgruppen sind unaufgegliedert anzubieten.

In ihnen sind enthalten:
- Lohn- und Gehaltskosten,
- Lohn- und Gehaltsnebenkosten,
- Sozialkosten einschließlich Sozialkassenbeiträge,
- Gemeinkostenanteile,
- Gewinn.

Zuschläge zu den Verrechnungssätzen für vom Auftraggeber angeordnete oder zu vertretende Nacht-, Sonntags-, Feiertags- und Mehrarbeit (Überstunden) sind
gesondert nachzuweisen; sie werden in Höhe der tariflichen Vereinbarung vergütet.

Für Nacht-, Sonntags- und Feiertagsarbeit wird als
Zuschlag nur der Beitrag zur gesetzlichen Unfallversicherung vergütet. Für Mehrarbeit werden zusätzlich
die Sozialkosten vergütet.

Beschäftigt der Bieter bei einer der nachstehenden
Lohn-/Berufsgruppen keine Arbeitskräfte, hat er dies
anzugeben und stattdessen den Einsatz möglichst
gleichwertiger Arbeitkräfte anzubieten.

Die Stundenlohnzettel sind werktäglich zu führen.

Stundenlohnarbeiten sind erforderlich für nicht
erschöpfend zu beschreibende Arbeiten.

**2.10 VORARBEITER**
Menge: 15,000 h

**2.20 FACHARBEITER**
Menge: 15,000 h

**2.30 FACHWERKER**
Menge: 15,000 h
